# A004_AM Hermsdorf_NB_Winterdienstanlage
Angebotsaufforderung (GAEB DA XML 3.2, DA83)
Projekt: A-10342-00
Währung: EUR
Vergabeart: Öffentliche Ausschreibung
Eröffnung: 21.04.2026 12:00:00
Ende der Zuschlagsfrist: 21.05.2026
Ausführungsbeginn: 08.06.2026
Ausführungsende: 30.10.2026
Auftraggeber: Autobahn GmbH des Bundes, Niederlassung Ost (Halle/Saale), AdB-NL Ost, Magdeburger Str.51, 06112 Halle, Magdeburger Str.51, 06112 Halle/Saale, Telefon +49 345 940 997 00, Fax +49 34594099702, E-Mail vergabe.ost@autobahn.de; DV-Nummer: A1034200903
Erstellt mit: GXML Toolbox V3.3 R20230829, iTWO_64 V25.0.650, 04.05.2026

## A1034200903 HLS
Datum: 04.05.2026
WaGr: 99_99_01

*Hinweis: Anlagenbeschreibung*
Anlagenbeschreibung

Brauchwasser
Das Brauchwasser für die Solebereitung wird aus dem
öffentlichen Trinkwassernetz bereitgestellt.
Aufgrund der Druckverhältnisse wird in einenErdspeicher
mit einem Nennvolumen von 5 m³ mit freiem Auslauf
eingespeist. Durch letzteren erfolgt die Systemtrennung
nach DIN 1988-300, so dass alle weitern in Fließrichtung
liegenden Anlagen nicht der Trinkwasserverordnung
unterliegen.

Im Behälter befinden sich 2 parallel geschaltene
Tauchpumpen, die wechselseitig in das
nachgeschaltene Systempumpen.

Die Pumpen sind drehzahlgeregelt und arbeiten auf
Konstantdruck.

Es erfolgt über einen Kaltwasserzähler eine
Abnahmemessung.

Die Verrohrung der Anlage geschieht innerhalb des
Gebäudes und im Freien mit Edelstahlrohr,
Die Leitung im Freien erhält eine Frostschutzheizung
und 200-prozentige Isolierung mit Edelstahl-
Ummantelung.
Im Erdreich wird PE-HD eingesetzt.
MSR-Leitungen sind im Schutzrohr zu verlegen.

Für die Trinkwasserversorgung der Anlage erfolgt eine
gesonderte Neuanbindung an das öffentliche Netz.
Es erfolgt eine Messung im Wasserzählerschacht.

Sole
Die in den Soleerzeugern bereitgestellte Sole wird
mittels zweier parallel geschaltener Ständerpumpen
mit Kunststoffgehäuse, die wechselseitig arbeiten,
zu Solespeichern gepumpt.

Über motorisch betriebene Kugelhähne können die
Speicher separiert bedient werden.

Mittels Umschalten über einen motorischen
3-Wegehahn kann sowohl ein internes Umpumpen
zwischen den Speichern wie auch ein Absaugen
von überschüssiger Sole aus den Fahrzeugen
erfolgen.

Die Verrohrung der Anlage geschieht durchgehend
mit PE-HD.
MSR-Leitungen sind im Schutzrohr zu verlegen.

### 01 Trinkwasser

#### 01.01 Pumpen

**01.01.0001 Kreiselpumpe als Nassläufer**
Tauchmotorpumpe, für Brauchwasser, als Nassläufer,
stufenlos regelbar, druckgeregelt,
Volumenstrom 5,5 m³/h
Förderhöhe 50 mWs
Betriebstemperatur max. 30 Grad C,
max. Betriebsdruck
PN 10, mit Gewindeanschluss,
Gehäuse aus nichtrostendem
Stahl, Werkstoff-Nr 1.4301,
Laufrad aus nichtrostendem
Stahl, mit Motor DIN EN 60034-1, mit Motorschutz,
blockierstromfest,
mit integrierter Rücksperrklappe,
mir Absperrarmatur
mit Kühlmantel, mit Saugfilter
mit Trockenlaufschutz
Anordnung paarig liegend, einschl. Ständer- und
Abstandskonstruktion aus Edelstahl,
mit Verbindungsstück für Pumpen und
Druckabgang DN 50
Menge: 2,000 St

**01.01.0002 Steuergerät für Brauchwassernutzung**
Steuergerät für Brauchwassernutzung
Steuer- und Kommunikationseinheit für
Konstantdruckregelung,
Kommunikation mit Pumpen
mit Gehäuse für Wandbefestigung
Funktionen:
- Vollsteuerung von 2 Pumpen
- Ansteuerung Nachspeisung
- 2 Wege-Kommunikation
- Druckeinstellung bis 5 bar
- Alarmanzeige über Leuchtdioden
- Handbedienung über Drucktaster
- Trockenlaufschutz
- zeitabhängiger Pumpenwechselbetrieb für
  parallele Pumpen
- potentialfreie Kontakte für Störmeldung

Einschließlich Verdrahtung mit Erdkabel zwischen
- Pumpen und Steuereinheit mit 5 m Kabel einschl.
  Schutzrohr in bauseitigem Graben und 5 m Kabel
  in Cupa-Rohr mit Befestigungen,
- Steuereinheit mir Befestigung  mit 1 m Kabel AP
  einschl. Cupa-Rohr  mit Befestigungen,
- Nachspeisekonsol und Magnetventil
  mit 5 m Kabel in bauseitigem Graben und 5 m Kabel
  in Cupa-Rohr mit Pumpenkabel
- Drucksensor einsch. Verkabelung wie
  Nachspeisekonsol
Anschluß an bauseitige Anschlussdose
Menge: 1,000 St

**01.01.0003 Membran-Druckausdehnungsgefäß**
Membran-Druckausdehnungsgefäß mit
 Abnahmebescheinigung,
DIN 4807-2, für Brauchwasser,
Nennvolumen 18 l
max. zulässiger Betriebsüberdruck 10 bar
max. Anlagentemperatur 20° C
aus Edelstahl, einschl. Tragkonstruktion aus Stahl für
Wandbefestigung und Manometer.
Menge: 1,000 St

**01.01.0004 Nachspeisung**
Nachspeisung für Wasserzisterne, bestehend aus:
- Magnetventil aus PP DN 50, mit
  Anschlussverschraubungen, Schutzgrad IP 56,
- Nachspeiseregler AC 230 V, Wandaufbau, zur
  fülllstandsabhängigen Regelung der Nachspeisung,
  Anschluss an Steuergerät
- Hängeelektrode als Steuer- und Masseleektrode für
 drucklose Anwendungen
Menge: 1,000 St

#### 01.02 Armaturen

**01.02.0001 Hauswasserfilter DN 50**
Hauswasserfilter DN 50
Innenteile aus Rotguss, Edelstahl und Kunststoff,
automatische differenzdruckgesteuerter Anzeige
bei Verschmutzung des Filters,
lichtundurchlässige Filtertasse zum Schutz vor
Veralgung,
mit Anschlussflansch und Bedieneinheit aus
Rotguss für den Rückspül- und Ablassvorgang,
mechanisch wirkender, manueller Rückspülfilter,
integrierter eingangsseitiger Edelstahl-Schmutz-
fänger,
Außengewinde für flachdichtende
Verschraubungen,
Filtereinsatz komplett austauschbar,
drehbare Ablaufvorrichtung nach DIN EN 1717,
totraumfrei, Einbaulage waagerecht und senkrecht,
Ablaufventil unten, Monatswartungsanzeige zur
Einhaltung der Rückspülintervalle,
inkl. Manometer für Hinterdruck,
inkl. Sechskantschlüssel,
inkl. Rotguss
Basis-Modul,
Schallschutzzulassung nach DIN EN ISO 3822
Klasse 1,
DIN EN 1213 / DIN EN 13443 / DIN EN 1567,
Druckstufe PN 10, max. Betriebstemperatur 30°C,
untere Durchlassweite 90 µm,
obere Durchlassweite 125 µm
Anschluss: DN 50
incl. Form- und Verbindungsstücke zum
Anschluss an weiterführende Rohrleitung
Hersteller/Typ: '......................................................'

vom Bieter einzutragen
Menge: 1,000 St

**01.02.0002 Kugelhahn Edelstahl PN10 DN15**
Kugelhahn, für Wasser, max. Betriebstemperatur bis
120 Grad C, Durchgangsform, mit Muffenanschluss
und Verschraubung, Gehäuse aus Edelstahl,
Betätigung mit Hebel, Nenndruck 1 MPa (10 bar),
DN 15 als Füll- und Entleerungshahn
Menge: 2,000 St

**01.02.0003 Kugelhahn Edelstahl PN10 DN50**
Kugelhahn, für Wasser, max. Betriebstemperatur bis
120 Grad C, Durchgangsform, mit Muffenanschluss
und Verschraubung, Gehäuse aus Edelstahl,
Betätigung mit Hebel, Nenndruck 1 MPa (10 bar),
 DN 50, .
mit Anschlußverbindern für Edelstahlrohr und
Isolierschale
Menge: 4,000 St

**01.02.0004 Druckmessgerät NG 63mm 0-10bar**
Druckmessgerät, Messsystem Rohrfeder
DIN EN 837-1, ohne Zusatzeinrichtungen,
Nenndruck 1 MPa (10 bar), ohne Rand,
Gehäusenenngröße 63, Güteklasse 1,6,
Anzeigebereich 0 bis 10 bar,
mediumberührte Teile aus Edelstahl.
Menge: 1,000 St

**01.02.0005 2/2-Wege-Kugelhahn DN 50 aus ESt**
2/2-Wege-Kugelhahn DN 50 mit
Anschlußverschraubungen mit elektrischem
Stellantrieb, IP67
mit Endlagenrückmeldern, Handnotbetätigung
und optischer Stellungsanzeige
Stellantriebsdaten:
Standard 90-240V / 50-60Hz (AC),
ohne Aufpreis 24V AC/DC, Heizelement
Anschlussart einschl. Preß-/Gewindeverschraubung
Menge: 2,000 St

**01.02.0006 Hauswasserzähler NG10**
Hauswasserzähler NG10, einschl. Einbaugarnitur
mit Absperrungen
Menge: 1,000 St

#### 01.03 Rohrleitungen

*Hinweis: Edelstahl Systemrohr Brauchw.*
Edelstahl Systemrohr für Brauchwasser,
Einsatz in Gebäuden bis 3,5 m Arbeitshöhe
Pressfitting System Edelstahl
in den Abmessungen d = 12 bis 54,0 mm
aus nichtrostendem Stahl, Werkst.-
Nr.: 1.4401 nach DIN EN 10088,
mit Pressindikator,
für Brauchwassserinstallationssysteme
mit dem Nachweis der Zwangsundichtigkeit in
unverpresstem Zustand,

hygieneunterstützende Verschlussstopfen auf Rohr
und Fitting, mit erhöhtem Molybdängehalt
von mind. 2,2 %
mit Gewährleistung und Zulassung im System
Zur Herstellung der Rohrverbindungen sind die für
das vom Hersteller auf das System bezogenen
zugelassenen Presswerkzeuge zu verwenden;
Rohrverbindungen
mittels Pressfittings aus nichtrostendem Stahl
gleicher Güte oder Rotguss herstellen.
Speziell gestaltete Fittings und Dichtungen sorgen für
sichtbare Undichtheit nicht verpresster Rohrverbindungen bei Durchführung der Druckprobe.
Systemzulassung (für Betriebsdruck PN 16 und
Betriebstemperatur bis mindestens 90°C)
nach DVGW Arbeitsblatt W 270
Rechtzeitig vor der Bestellung ist das Installationssyst.
mit den technischen Spezifikationen dem Bauüberwachenden Planungsbüro zur Freigabe bekannt
zu geben.
Bei Verarbeitung nicht freigegebener Rohrleitungen,
Form-und Verbindungsstücke kann bauüberwachendes
Planungsbüro die Demontage, Entfernung und den
Ersatz durch ein freigegebenes System verlangen.
Entstehende Kosten gehen zu Lasten des AN.
Der Einbau von Form- und Verbindungsstücken ist auf
das technisch notwendige Maß zu beschränken!
Bei Reduktionen für abgehende Leitungen sind generell
reduzierte T-Stücke zu verwenden.
Inclusive Dichtungsmittel und Herstellen der
Verbindungen, einschl. Rohrbefestigungen wie
Rohrschellen, Gewindestangen u.ä. aus Edelstahl und
der dafür erforderlichen Bohrungen,
körperschallgedämmt
DIN 4109, mit geeigneten, bauaufsichtlich zugelassenen
Dübeln, Verlegung in Gebäuden
für Wände und Decken ohne brandschutztechnische
Anforderungen
Installationshöhe über OKFB bis 3,50 m

**01.03.0001 Edelstahlrohr DN 15**
Edelstahlrohr DN 15
Rohrleitungen aus nichtrostendem
Stahl wie zuletzt in vollem Wortlaut beschrieben,
jedoch DN 15, Abmessungen 18,0 x 1,0 mm
Menge: 1,000 m

**01.03.0002 Edelstahlrohr DN 50**
Edelstahlrohr DN 50
Rohrleitungen aus nichtrostendem
Stahl wie zuletzt in vollem Wortlaut beschrieben,
jedoch DN 50, Abmessungen 54,0 x 1,5 mm
Menge: 10,000 m

**01.03.0003 Zuschlag zu 01.03.0001-0002**
*** Zuschlagsposition auf die folgenden Positionen
Zuschlag Formstücke zu Position 01.03.0001-01.03.0002
- 01.03.0002
- 01.03.0001

**01.03.0004 wie vor, jed. Einsatz im F. b. 10 m**
wie vor DN 50, jed. für Einsatz im Freien bis 10 m
Arbeitshöhe
Menge: 15,000 m

**01.03.0005 Zuschlag zu 01.03.0004**
*** Zuschlagsposition auf die folgenden Positionen
Zuschlag Formstücke zu Position 01.03.0004
- 01.03.0004

**01.03.0006 Druckrohr PE100 BW DN/OD 50/63**
Druckrohr aus PE 100 DIN 8074 und DIN 8075 ohne
Schutzmantel, Bund oder Stange, für Brauchwasser,
DN/OD 50/63, SDR 11, Verlegung DVGW W 400-2,
 in vorh. Graben, abgeböscht, Dicke der unteren
Bettungsschicht mind. 10 cm, aus Sand, obere
Bettungsschicht aus Sand, Verlegetiefe über 1,25
bis 1,75 m, Rohrverbindung durch
Heizelementmuffenschweißen,
die Schweißverbindung ist in den EP einzukalkulieren.
Bettung und Überdeckung mit geeignetem
Einbaumaterial erfolgt bauseitig.
Die Vorbemerkungen Edelstahlrohr gelten sinngemäß.
Menge: 12,000 m

**01.03.0007 Zuschlag zu 01.03.0006**
*** Zuschlagsposition auf die folgenden Positionen
Zuschlag Formstücke zu Position 01.03.0006
- 01.03.0006

**01.03.0008 Druckrohr PE100 BW DN/OD 63/75**
Druckrohr aus PE 100 DIN 8074 und DIN 8075 ohne
Schutzmantel, Rolle oder Stange, für Brauchwasser,
DN/OD 63/75, SDR 11, Verlegung DVGW W 400-2,
in vorh. Graben, abgeböscht, Dicke der unteren
Bettungsschicht mind. 10 cm, aus Sand, obere
Bettungsschicht aus Sand, Verlegetiefe über 1,25
bis 1,75 m,
Rohrverbindung durch Heizelementmuffenschweißen,
die Schweißverbindung ist in den EP einzukalkulieren.
Bettung und Überdeckung mit geeignetem
Einbaumaterial erfolgt bauseitig.
Die Vorbemerkungen Edelstahlrohr gelten sinngemäß.
Menge: 135,000 m

**01.03.0009 Zuschlag zu 01.03.0008**
*** Zuschlagsposition auf die folgenden Positionen
Zuschlag Formstücke zu Position 01.03.0008
- 01.03.0008

**01.03.0010 Armatur obere Anbohrung PN16**
Anbohrarmatur komplett mit allen Zubehörteilen,
Sattelstück innen und aussen EKB-beschichtet, Bügel
Edelstahl, mit Absperrarmatur  zum seitlichen/oberen
Anbohren von Kunststoff-Rohren, PN 16, Hauptrohr
bis DN 80 - 150, für Druckrohrleitung für Trinkwasser,
erdverlegt, Verlegetiefe bis 2,0 m.
Einschl. Anschlussverbindung an PE-HD-Rohr DN 63
und Umhüllung
Menge: 1,000 St

**01.03.0011 HA-Schieber. komplett DN 50**
Hausanschlussschieber komplett mit allen Zubehörteilen, Kunststoff, PN 16, DN/OD 50/63
für Druckrohrleitung für Trinkwasser, erdverlegt,
Verlegetiefe bis 2,0 m.
Einschl. Anschlussverbindung/Reduzierung
an PE-HD-Rohr DN/OD 63/75
Menge: 1,000 St

**01.03.0012 Erdeinbauarmatur**
Einbaugarnitur für Erdeinbau, höhenverstellbar,
für Anbohrarmatur, Hülsrohr aus Kunststoff mit
Hülsrohrdeckel, Vierkantschoner aus Gusseisen
EN-GJL, Rohrdeckung 1,5 m.
Menge: 2,000 St

**01.03.0013 Betätigungsschlüssel**
Betätigungsschlüssel DIN 3223,
Anbohrarmatur/Erdeinbaukugelhahn
Menge: 1,000 St

**01.03.0014 Straßenkappe**
Straßenkappe einschl. Tragplatte DIN 19720, starr,
für Unterflurhydrant DN 80 in Wasserleitung,
DIN 4055, Gehäuse aus Kunstoff und Deckel aus
Gusseisen, Klasse D 400 DIN 1229 und DIN EN 124-1.
Menge: 2,000 St

**01.03.0015 Unterflurhydrant PN16 DN80**
Unterflurhydrant DIN EN 14339, PN 16, Bauform AD,
DN 80, für Druckrohrleitung für Trinkwasser,
Technische Lieferbedingungen DIN 3230-4, erdverlegt,
 Rohrdeckung bis 1,5 m.
einschl.Bundbuchse, Losflansch, Dichtung,
Flanschverbindung ESt, Aussenschutz durch
Schrumpfmuffe oder Fettbinde
Menge: 1,000 St

**01.03.0016 Sickerstein Unterflurhydrant**
Sickerstein für Unterflurhydrant, 2-teilig, aus Beton,
 haufwerksporig, DN 80.
Menge: 1,000 St

**01.03.0017 Straßenkappe**
Straßenkappe einschl. Tragplatte DIN 19720, starr,
 für Unterflurhydrant DN 80 in Wasserleitung,
DIN 4055, Gehäuse aus Kunstoff und Deckel
aus Gusseisen, Klasse D 400 DIN 1229 und
DIN EN 124-1.
Menge: 1,000 St

**01.03.0018 Hydrantenverlängerung**
Hydrantenverlängerung B, Klauen- und Spindelaufsatz
90 mm verlängert, für Hydrant.
Menge: 1,000 St

**01.03.0019 Betätigungsschlüssel**
Betätigungsschlüssel DIN 3223, für Hydrant.
Menge: 1,000 St

**01.03.0020 Rohrpfosten Alu**
Rohrpfosten zur Befestigung von
Verkehrszeichen/Hinweisschild ZTV VZ,
aus Aluminium, Durchmesser 60 mm,
Wanddicke 2,5 mm, Länge 1,5 m, mit losem,
biegesteifen Erdanker aus Metall, ca. 300 mm
vom unteren Pfostenende, in Erdreich einbauen.
Menge: 3,000 St

**01.03.0021 Hinweisschild Hydrant**
Hinweisschild, für Hydrant DIN 4066, Form A,
aus Kunststoff, gepresst,
mit geklebter Beschriftung und Ziffern,
an Pfosten befestigen.
Menge: 1,000 St

**01.03.0022 Hinweisschild Wasser**
Hinweisschild, für Wasser DIN 4067, Form B,
aus Kunststoff, gepresst, mit geklebter Beschriftung
und Ziffern, an Pfosten befestigen.
Menge: 2,000 St

#### 01.04 Isolierungen

**01.04.0001 Wärmedämmung Umm. PVC-Folie**
Wärmedämmung einschl. Ummantelung DIN 4140
an haus- und betriebstechnischen Anlagen,
an Rohrleitung, DN 25, in Schacht, Dämmung
aus Kunststoff, als Rohrschale,
Dämmschichtdicke 30 mm,
Wärmeleitfähigkeit 0,035 W/(mK) bei 40 Grad C
Mitteltemperatur DIN EN 12667, PVC-Folie,
Überlappungen verkleben,
Arbeitshöhe des Montageortes bis - 2,0 m,
Rohr mit Begleitheizung
Menge: 15,000 m

**01.04.0002 wie 01.04.0001, jed. Formstücke**
wie Pos. 04.0001 vorstehend, jed. Formstücke
(Bogen, Reduzierung, T-Stücke u.a.) DN 50
Menge: 16,000 St

**01.04.0003 Wärmedämmung Umm. ESt**
Wärmedämmung einschl. Ummantelung DIN 4140
an haus- und betriebstechnischen Anlagen,
an Rohrleitung, DN 50, im Freien,
Dämmung aus Mineralwolle, als Rohrschale/Matte,
Dämmschichtdicke 100 mm,
Brandverhaltensklasse DIN EN 13501-1 A1
(nichtbrennbar),
Wärmeleitfähigkeit 0,035 W/(mK) bei 40 Grad C
Mitteltemperatur DIN EN 12667, alukaschiert,
Ummantelung Edelstahlbelech, Überlappungen
verkleben, Arbeitshöhe des Montageortes bis 10 m
Rohr mit Begleitheizung
Menge: 10,000 m

**01.04.0004 wie 01.04.0003, jed. Formstücke**
wie Pos. 04.0003 vorstehend, jed. Formstücke
(Bogen, Reduzierung, T-Stücke u.a.) DN 50
Menge: 16,000 St

**01.04.0005 wie 01. 04.0003, jed. Kugelhahn**
wie Pos. 04.0003 vorstehend, jed. Kugelhahn
mit Antrieb DN 50
Menge: 2,000 St

**01.04.0006 Bodendurchf. durch Betonplatte**
Bodendurchführung durch Betonplatte
in vorbereiteter Öffnung
tagwasserdicht, für PE-HD-Rohr
Menge: 2,000 St

**01.04.0007 FS-Begleitheiz Brauchwasser**
Frostschutz-Begleitheizung für Rohrleitungen von
Ver- und Entsorgungssystemen,
mit korrosionsschützendem Außenmantel,
Nennhaltetemperatur 5 Grad C, für Brauchwasser,
max. auftretende Mediumtemperatur 10°C
min. Umgebungstemperatur -15°C
Heizleitung mit sich deutlich vermindernder Leistung
bei steigender Temperatur, mit Schutzgeflecht,
Nennleistung bei 230 V in W/m '10' mit VDE-Registrierung, Rohrleitung aus Stahl,DN 50 Wärmedämmung nach EnEV, Mindestdickeder Dämmschicht 100 mm, bei Wärmeleitfähigkeit0,040 W/(mK), Befestigung mit Kabelbindern alle 30 cm,

Zubehör:
- Aufkleber-Elektrische Begleitheizung.
- Elektrische Steuerung mit Temperatur- und
  Feuchtigkeits-Messelement, 230 V AC, 16 A
  abgesichert, Gehäuse aus Kunststoff, mit
  innenliegender Sollwerteinstellung, einschl.
  Kabeleinführung.
  mit potentialfreiem Störmeldekontakt, für
  Anordnung im Freien
- Heizleitungsanschluss, mit Verteiler aus
  Kunststoff, Schutzart IP 54 DIN EN 60529
  (VDE 0470-1), Aufputz mit Anschlussklemmen
  und Kabeldurchführung, mit werkseitig
  konfektionierter Anschluss-/Endabschlussgarnitur,
  einschl. Befestigungsmittel für Montage an
  Rohrleitungen.
- Heizleitungs-T-Abzweig, mit Verteiler aus
  Kunststoff,
  Schutzart IP 54 DIN EN 60529 (VDE 0470-1),
  Aufputz mit Anschlussklemmen und
  Kabeldurchführung,
  mit 3 Anschluss-/Endabschlussgarnituren,
  einschl. Befestigungsmittel für Montage an
  Rohrleitungen.
- Rohranlegethermostate, Gehäuse aus Kunststoff,
  mit innenliegender Sollwerteinstellung,
  einschl. Kabeleinführung.
- Kabeleinführung für Blechmantel.
- Heizleitungsverbindung, mit Verbindungsgarnitur,
einschl. Befestigungsmittel für Montage an
Rohrleitungen.
Menge: 15,000 m

#### 01.05 Nebenleistungen

**01.05.0001 Wasserzählerschacht**
Wasserzählerschacht aus Betonfertigteilen
C35/45 WU,
mit verschließbarem rund tagwasserdichten
Einstiegsdeckel DN 625 B125, mit Einstiegshilfe
und eingeformten Pumpensumpf.
Mit druckwasserdichten Rohrdurchführungen
2 x OD/DN 75/63 und Kabeleinführung
Mit Wasserzählerbügelgarnitur, Absperrhahn
und Schräsitzventil, Zählergröße NG 10 (Einbau
in Abstimmung mit dem Wasserversorger)
Abmessungen licht ca. 1,2 x 1,0 x 1,85 m,
Einbautiefe ca. 2,0 m
Einschl. Krangestellungskosten,
Vorbereiten der Baugrube und Verfüllung bauseitig
Menge: 1,000 St

**01.05.0002 Rohr markieren**
Rohrleitung markieren, für Trinkwasserleitung,
mit Trassenwarnband, mit eingelegtem Ortungsdraht,
40 cm über Rohrscheitel.
Menge: 147,000 m
Leistungsbereichkatalog: 043

**01.05.0003 Form-/Hohlprofilstahlkons. ESt**
Form-/Hohlprofilstahlkonstruktion, aus Edelstahl,
für Stütz-, Hänge-, Trag- und Sonderbefestigung,
der rechnerische Nachweis der Tragfähigkeit ist
auf Verlangen vorzulegen
Menge: 20,000 kg

**01.05.0004 Keimfreiheitsnachweis**
Keimfreiheitsnachweis beim Gesundheitsamt
für bis zu 1.000 m TW-Leitung DN 63.
Der Keimfreiheitsnachweis wird nur einmal vergütet.
Die Vorgaben des Technischen Datenblattes des
 Wasserversorgers sind zu beachten.
Menge: 1,000 St

**01.05.0005 Spülen**
Spülen der Leitungsanlage DIN EN 806-4 DN 50,
mit Spülgerät, für Kaltwasser,
Installation der Spüleinrichtungen
einschl. Anschluss und Sicherung von
Abwasserschläuchen, sowie Wiederverschließen
 nach dem Spülvorgang,
Gesamtlänge Verteilleitungssystem bis 50 m.
Menge: 1,000 St

**01.05.0006 Druck- Dichtheitsprüfung**
Druck- und Dichtheitsprüfung von Rohrleitungen,
aus nichtrostendem Stahl DVGW GW 541,
geschweißt, Betriebsmedium Brauchwasser, kalt,
 Außendurchmesser bis 63 mm,
max. Rohrleitungslänge '200,000' m, im Gebäude,Ausführung gemäß DIN EN 806-4, ZVSHK-Merkblatt T82/1 - Dichtheitsprüfungen von Trinkwasser-Installationen mit Druckluft, Inertgas oder Wasser, Prüfmedium Luft/Gas, einschl. allererforderlicher Anlagen, Abdichtungen, Verankerungen, Rohrverschlüsse.
Menge: 1,000 St

**01.05.0007 wie vor, jed. Für PE-HD-Rohr**
wie Pos. 05.0004 vorstehend, jed. für PE-HD-Rohr
bis DN 63
Menge: 1,000 St

**01.05.0008 Bezeichnungsschild**
Bezeichnungsschild, Farbe und Beschriftung nach
 Angaben des AG, aus mehrschichtigem Kunststoff,
Beschriftung 2-zeilig, gedruckt, rechteckig,
Höhe 40 mm, Breite 100 mm, Befestigung mit
Schildträger aus verzinktem Stahl, Halter und
Spannband, Befestigungsuntergrund Rohrumhüllung.
Menge: 6,000 St

**01.05.0009 Farbkennz. Richtungspfeile**
Farbkennzeichnung DIN 2404 des Heizungsleitungs-
Vorlaufs, Kennzeichnung der Fließrichtung durch
Richtungspfeile.
Menge: 6,000 St

**01.05.0010 Wasser liefern ableiten**
Wasser für die Druckprüfung und Desinfektion liefern.
Abgerechnet wird der Messwert des vom AG
beigestellten Standrohrzählers
Menge: 1,000 m3

### 02 Solebereitung

#### 02.01 Pumpen

**02.01.0001 Kreiselpumpe 5,5 m³/h**
Magnetgekuppelte Spiralgehäuse-Kreiselpumpe
- hermetisch gekapselte Hydraulik mit doppelt
  gelagerte Laufradachse
- Kraftübertragung durch Magnetsystem
- Gehäusematerial PVDF
- Hydraulische Abnahmeprüfung nach
  DIN EN ISO 9906
- selbstansaugend

Technische Daten
Förderstrom: 5,5 m³/h
Förderhöhe: bis 40 mWs
Fördermedium: Salzlösung bis 25%
Elektrische Leistungsaufnahme: 4,0 kW

Werkstoff medienberührt
Gleitlager:
• SSiC/SSiC
• HD-Carbon/SSiC (trockenlaufsicher)
Hydraulik:
• PVDF
Dichtungen:
• EPDM, FPM, FFKM

Werkstoff nicht medienberührt
Metallische Bauteile:
• Säurefest durch 2K-Schutzlack
Verbindungsschrauben:
• Edelstahl (1.4301)

Motor
Spannung 230/400 V, 50 Hz
Schutzart:
• Standard IP 55
Lackierung:
• RAL 7016 säurefest
zum Betrieb mit Frequenzumrichter geeignet,
mit integriertem Kaltleiter

Einschl.
Rücksperrklappen unf Absperrarmeturen im Saug-
und Druckbereich
Befestigungssockel mit Schwingungsdämpfern
Anordnung paarig stehend als Doppelpumpengarnitur
Druck- und Temperatursensor PTM
Menge: 2,000 St

#### 02.02 Armaturen

**02.02.0001 2/2-W.-KugelhahnDN50/63**
2/2-Wege-Kugelhahn DN/OD 50/63 mit gesicherten
Überwurfmuttern aus PP mit elektrischem Stellantrieb,
IP67
mit Endlagenrückmeldern, Handnotbetätigung und
optischer Stellungsanzeige
Stellantriebsdaten: Standard 90-240V / 50-60Hz (AC),
ohne Aufpreis 24V AC/DC
Anschlussart: Schweißmuffe zum
Heizelementmuffenschweißen
Dichtung: PTFE/FPM
Menge: 14,000 St

**02.02.0002 wie vor, jed. 3Wege**
wie vor, jed. 3-Wege-Kugelhahn
Menge: 1,000 St

#### 02.03 Rohrleitungen

**02.03.0001 Druckrohr PE100 im Graben**
Druckrohr aus PE 100 DIN 8074 und DIN 8075
ohne Schutzmantel, Bund oder Stange,
für Solewasser, DN/OD 50/63, SDR 11,
Verlegung DVGW W 400-2, in vorh. Graben,
abgeböscht, Dicke der unteren Bettungsschicht
mind. 10 cm, aus Sand, obere Bettungsschicht
aus Sand, Verlegetiefe über 1,25 bis 1,75 m,
Rohrverbindung durch Heizelementmuffen
schweißen, die Schweißverbindung ist in den
EP einzukalkulieren.
Bettung und Überdeckung mit geeignetem
Einbaumaterial erfolgt bauseitig.
Die Vorbemerkungen Edelstahlrohr gelten sinngemäß.
Menge: 160,000 m

**02.03.0002 Zuschlag zu 02.03.0001**
*** Zuschlagsposition auf die folgenden Positionen
Zuschlag Formstücke zu Position 02.03.0001
- 02.03.0001

**02.03.0003 Druckrohr PE100 im Freien**
Druckrohr aus PE 100 DIN 8074 und DIN 8075 ohne
Schutzmantel, Stange, für Solewasser, DN/OD 50/63,
SDR 11, Verlegung im Freien, Montagehöhr bis 8 m.
Rohrverbindung durch Heizelementmuffenschweißen,
die Schweißverbindung ist in den EP einzukalkulieren.
einschl. Rohrbefestigung aus Edelstahl
Die Vorbemerkungen Edelstahlrohr gelten sinngemäß.
Menge: 24,000 m

**02.03.0004 Zuschlag zu 02.03.0003**
*** Zuschlagsposition auf die folgenden Positionen
Zuschlag Formstücke  zu Position 02.03.0003
- 02.03.0003

#### 02.04 Nebenleistungen

**02.04.0001 Rohr markieren**
Rohrleitung markieren, für Trinkwasserleitung,
mit Trassenwarnband, mit eingelegtem Ortungsdraht,
40 cm über Rohrscheitel.
Menge: 80,000 m
Leistungsbereichkatalog: 043

**02.04.0002 fahrbares Gerüst 1,5kN/m2**
Aufbauen, Abbauen Gerüst/Hubbühne,
Grundeinsatzzeit wird nicht vereinbart,
Gebrauchsüberlassung an andere Firmen ist durch
diese zu vergüten, Lastklasse 2 (1,5 kN/m2),
im Gebäude.
Für Montagen über 3,5 bis 10 m für Rohrmontagen
im Freien, Vorhaltung über den gesamten
Ausführungszeitraum, einschl. Umsetzen
Menge: 1,000 St

**02.04.0003 Dokumentation der techn. Anlagen**
*** Pauschalposition
Dokumentation aller erstellten technischen Anlagen
für Ab- und Trinkwasser in gemeinsamen Unterlagen.
Erstellen der gem. VOB/C und weiterer zuliefernden
Unterlagen für die Abnahme durch den Bauherrn.
Die Bestandsunterlagen sind in deutscher Sprache
zu erstellen.
Folgende Unterlagen sind 1-fach in festen Ordnern
DIN-A4 zu liefern und dem Auftraggeber zu übergeben:
- Revisionszeichnungen der Grundrisse, Schnitte und
  Strangschemen nach dem  aktuellen Stand der
  Installation (DIN-A4 gefaltet)
- CAD-Revisionszeichnungen mit Planliste erstellt auf
  der Grundlage der Ausführungsplanung des AG
  sowie Ausführungsplanung Dritter
- Anlagenbeschreibung
- Bedienungs- und Wartungsanweisungen der Anlage
  und für alle eingebauten Anlagenteile
- Übergabe der produktspezifischen Herstellerangaben,
  zusätzlich in Listenform
  mit Fabrikats- und Typangaben
- Kopien behördlicher Prüfungsbescheinigungen
- Kopie VOB - Abnahmeprotokoll
- Protokolle über Behördliche Abnahmen
- Protokoll über die Einweisung des Bedienpersonals,
  die Einweisung des Nutzers ist lt. VOB als
  Nebenleistung geschuldet,
- gewerkespezifische Unterlagen entsprechend
  VOB/C, insbesondere:
  Protokolle über alle im Rahmen der Einregulierung
  durchgeführten Messungen sowie über die Druck-
  und Dichtheitsprüfungen
- Folgende Unterlagen sind 1-fach in festen Ordnern
  DIN-A4 und 2-fach auf einem elektronischen
  Speichermedium zu liefern und dem Auftraggeber
  in den Formaten doc, excel, pdf und dwg zu
  übergeben.
Menge: 1,000 Psch

**02.04.0004 Form-/Hohlprofilstahlkonst. ESt**
Form-/Hohlprofilstahlkonstruktion, aus Edelstahl,
für Stütz-, Hänge-, Trag- und Sonderbefestigung,
der rechnerische Nachweis der Tragfähigkeit ist
auf Verlangen vorzulegen
Menge: 50,000 kg

**02.04.0005 Spülen**
Spülen der Leitungsanlage DIN EN 806-4 DN 50,
mit Spülgerät, für Kaltwasser, Installation der
Spüleinrichtungen einschl. Anschluss und
Sicherung von Abwasserschläuchen, sowie
Wiederverschließen nach dem Spülvorgang,
Gesamtlänge Verteilleitungssystem bis 150 m.
Menge: 1,000 St

**02.04.0006 Druck- Dichtheitsprüfung**
Druck- und Dichtheitsprüfung von Rohrleitungen,
aus PE-HD, Betriebsmedium Brauchwasser, kalt,
Außendurchmesser bis 63 mm,
max. Rohrleitungslänge '30,000' m, im Gebäude, Ausführung gemäß DIN EN 806-4, ZVSHK-Merkblatt T82/1 - Dichtheitsprüfungen von Trinkwasser-Installationen mit Druckluft, Inertgasoder Wasser, Prüfmedium Luft/Gas, einschl. aller erforderlicher Anlagen, Abdichtungen, Verankerungen, Rohrverschlüsse.
Menge: 1,000 St

**02.04.0007 Bezeichnungsschild**
Bezeichnungsschild, Farbe und Beschriftung nach
Angaben des AG, aus mehrschichtigem Kunststoff,
Beschriftung 2-zeilig, gedruckt, rechteckig,
Höhe 40 mm, Breite 100 mm, Befestigung mit
Schildträger aus verzinktem Stahl, Halter und
Spannband, Befestigungsuntergrund Rohrumhüllung.
Menge: 10,000 St

**02.04.0008 Farbkennz. Richtungspfeile**
Farbkennzeichnung DIN 2404 des Heizungsleitungs-
Vorlaufs, Kennzeichnung der Fließrichtung durch
Richtungspfeile.
Menge: 10,000 St

**02.04.0009 Wasser liefern ableiten**
Wasser für die Druckprüfung und Desinfektion
liefern.
Abgerechnet wird der Messwert des vom AG
beigestellten Standrohrzählers
Menge: 2,000 m3

*Hinweis: Vorbemerkung Wartungsvertrag*
Seitens des AN besteht kein Rechtsanspruch auf Abschluß
des Wartungsvertrages. Der unter dieser Pos. eingetragene
Betrag findet aber Berücksichtigung bei der Angebotsbewertung. Es ist der verbindliche Preis für ein Jahr einzutragen, bei der Auswertung werden 4 Jahre berücksichtigt.

**02.04.0010 Wartungsvertrag**
Wartungsvertrag für Wasseranlage, Mindestlaufzeit
4 Jahre.
Aufgliederung gemäß Checkliste VDMA 24 186.
In den Wartungsvertrag sind alle wartungspflichtigen
Bauteile aufzunehmen.
Menge: 4,000 Jahr

**02.04.0011 Stundenlohnleistung Servicemonteur**
Stundenlohnleistung Servicemonteur bei Wartungs- /
Inspektionsleistungen gemäß Vortext
Menge: 5,000 Std

### 03 Steuerung Solebereit.u.Siloverteil.

*Hinweis: Vorbemerkung*
Vorbemerkung

MSR-Einheit zur Steuerung und Regelung
der Soleverteilung als abgesetzte Einheit,
gemäß Schema entsprechend
nachstehender Anforderungen:

- Ansteuerung Doppelpumpanlage einschl.
elektrischer Ausgang Pumpen mit Druckschaltern,
geführt durch Drucksensoren und Bedarf
- Bedarfsansteuerung Mischer 2-Punkt Mischerantrieb mit analoger Stellungsrückmeldung

- Bedarfsansteuerung 14 Stück 2-Punkt-Hähne
Hahnantrieb mit analoger Stellungsrückmeldung

- Zusätzliche Bedarfsansteuer Brauchwassereinspeisung
2 Stück 2-Punkt-Hähne zur Solebereitung,
Hahnantrieb mit analoger Stellungsrückmeldung

- potentialfreier Kontakt zum externen Abgriff
der Störmeldung

- Ein-Aus-Schalter

- Digitale Darstellung und Bedienung auf Panell

Anschluß an bauseitiger 230/400 V-Anschluß-
dose
Kabelverlegung Aufputz in Aluminium-Rohr
(UV-beständig), einschl. aller Befestigungsmittel,
im Erdreich im Schutzrohr
Störmeldungsalarmierung auf Handy.

Komplett verdrahtet und betriebsbereit.

Betriebsprozesse

- Druckerhöhung TW - eigenständige Regelung -
Störmeldeabgriff
- BW-Einspeisung in 2 Soleerzeuger (Kugelhähne)
- Einspeisung der Soletanks
- Füllung der Sprühfahrzeuge (Zapfstelle)
- Umpumpen zwischen den Soletanks zur
Vermeidung der Entmischung im Sommer
beliebiger Zuordnung
- Rückführung von Restsole aus Fahrzeugen in
Silos
- Anlaufverriegelung der Ladepumpen aufgrund
hoher Anlaufströme

#### 03.01 ISP's DDC

**03.01.0001 Feldbus-Controller**
Native BACnet-Automationsstation als Modularsystem
 zur Montage im Außenbereich (ASP01) an
Ständerprofilkonstruktion zertifiziert entsprechend
"BACnet Protocol Implementation Conformance
Statement",
Standardized Device Profile (Annex L) und mit BACnet-
Prüfzeichen (BTL-Logo) mit integrierter WEB-Server-
Funktionalität BACnet-Profile: mind. B-BC Wortlänge
bit: mind. 32 Kommunkationsprotokolle: BACnet
IP (ANNEX J) koppelbare Bustypen: BACnet/MSTP,
M-BUS, ModbusRTU,
TCP/IP Anschlussmöglichkeit: Lokale Bedien- und
Programmiereinerichtung (LBP)
Anschlussmöglichkeit:
Mobile Bedien- und Programmiereinrichtung.
Einschließlich Modulen der echten
Notbedienebene (NBE)
mittels abgesetzter stell- bzw. schaltbare Koppelrelais
für Hutschienenmontage für alle DO und AO,
 Koppelrelais
einschl. Hilfskontakt zur Einschleifung in anlagenweise
Handeingriffsmeldekette, einschl. getrennter
Steuerspannungsversorgungen für Stell- und
Steuerbefehle um mittels der NBE eine echte
Notbedienung, ohne Controller und ohne dessen
Spannungsversorgung zu ermöglichen. Bei der
Dimensionierung der AS ist eine Reserve von 20 %
auf die folgend angebebenen DP-Mengen
einzukalkulieren.
Bei der Dimensionierung der Speicher- und
Prozessorbaugruppen ist zusätzlich zu den für die
Management- und Web-Server-Software
erforderlichen Speicherplatz und  Prozessorkapazitäten eine Reserve
von 30% vorzusehen. Ein-/Ausgabefunktionen
Physikalisch:
Mindestanzahl Binäre Ausgabe: 24
Analoge Ausgabe: 1
Binäre Eingänge Melden: 33
Binäre Eingänge Zählen:  0
Analoge Eingänge: 1
Ein-/Ausgabefunktionen Kommunikativ zur
Datenübertragung von und mit externen
Geräten, Anlagen
Binäre Ausgabe: 3
Analoge Ausgabe:  2
Binäre Eingänge Melden:  4
Binäre Eingabe Zählen: 0
Analoge Eingänge: 2
Eingangsspannung der DE:
24 V
Schaltleistung der DA: 24 V  1 A Speisespannung:
230V
AC Sofern für gerätespezifisch externe Netzteile
erforderlich sind, so sind diese in den EHP dieser
Position einzukalkulieren. einschließlich aller
Materialien und Leistungen gemäß vorstehenden"
KALKULATIONSHINWEIS BACnet AUTOMATIONSSTATIONEN"
Menge: 1,000 St

**03.01.0002 Bedieneinheit für Automationss.**
für den Informationsschwerpunkt zur Anzeige farbig
und grafikfähig, Bildschirmdiagonale 15,6 Zoll,
Physikalische Auflösung minimal: 1200x780,
berührungssensitiv (Touchpanel), für
Schaltschranktüreinbau, mit Schnittstelle zum
Anschluss an das Automations- Netzwerk,
mit Busschnittstelle nach
BACnet Normprotokoll DIN EN ISO 16484-5,
inkl. Spannungsversorgung. Schutzklasse IP65.
Die Touchpanel sind mit der entsprechenden
Umschaltsoftware und einem Linux Betriebsystem
zu liefern gemäß Vortext.
Einschließlich liefern, funktionsfertig montieren,
beidseitig anschließen und in Betrieb nehmen.
Menge: 1,000 St

**03.01.0003 Schaltnetzteil 24 V DC / 10 A**
Schaltnetzteil 24 V DC bis 10 A für
Steuerspannungsversorgungen als Netzgerät,
spannungsstabilisiert, einschl:
- Primärabsicherung über 1-poligen
Leitungsschutzschalter mit potentialfreiem
Hilfskontakt
- Hilfsrelais zur sekundärseitigen Überwachung der
Steuerspannung durch die DDC Auslegung mit 25%
Leistungsreserve.
Eingangsspannung: 230 VAC, 50 Hz
Ausgangsspannung:  24 VDC
Leistung:  10 A
einschließlich aller Materialien und Leistungen zum
funktionsfertigen Betrieb.
Menge: 2,000 St

**03.01.0004 Prog. Dig. Ausg.Feldbuscontr.**
Physikalische Ein-/Ausgabefunktion, Binäre Ausgabe
Schalten/Stellen gemäß Funktion 1.1 GA-Funktionsliste
Beiblatt 070-5. Funktionserstellung der entsprechenden
Verarbeitungsfunktion von Spalte 3 bis Spalte 6
passend zum jeweiligen Datenpunkt
Menge: 24,000 St

**03.01.0005 Prog. Ana. Ausg.Feldbuscontr.**
Physikalische Ein-/Ausgabefunktion, Analoge Ausgabe
Stellen gemäß Funktion 1.2 GA-Funktionsliste Beiblatt
070-5. Funktionserstellung der entsprechenden
Verarbeitungsfunktion von Spalte 3 bis Spalte 6
passend zum jeweiligen Datenpunkt
Menge: 1,000 St

**03.01.0006 Prog. Dig. Eing.Feldbuscontr.**
Physikalische Ein-/Ausgabefunktion, Binäre Eingabe
Melden gemäß Funktion 1.3 GA-Funktionsliste Beiblatt
070-5. Funktionserstellung der entsprechenden
Verarbeitungsfunktion von Spalte 3 bis Spalte 6
passend zum jeweiligen Datenpunkt
Menge: 3,000 St

**03.01.0007 Prog. Ana. Eing.Feldbuscontr.**
Physikalische Ein-/Ausgabefunktion, Analoge Eingabe
Messen gemäß Funktion 1.5 GA-Funktionsliste Beiblatt
070-5, mit Überwachung auf Geberstörung.
Funktionserstellung der entsprechenden
Verarbeitungsfunktion von Spalte 3 bis Spalte 6
passend zum jeweiligen Datenpunkt
Menge: 1,000 St

**03.01.0008 GigabitEthernetSwitch 5 Ports**
Gigabit Ethernet Switch unmanaged
mit 5 x RJ45-Port 10/100Base-T
Relaisausgangswarnung bei Stromausfall und
Port-Fehleralarm DNV und GL zertifiziert
Broadcast Storm-Schutz Betriebsspannung 24VAC
Montage auf DIN-Hutschiene Schutzart IP30 liefern,
funktionsfertig montieren, beidseitig anschließen
und in Betrieb nehmen.
Menge: 1,000 St

**03.01.0009 M-Bus Schnittstelle DDC**
M-Bus Schnittstelle DDC bis 20 Teilnehmer
Datenschnittstelleneinheit (DSE) zum Datenaustausch
zwischen Managementeinrichtung und Zählwerken aus
Heizung, Sanitär und Elektro bestehend aus: Hardware,
Spannungsversorgung, Geräte- und
mediumspezifischen
Anschlüssen und Verbindern, Kommunikations- und
Treiber-Software und Lizenzen zur Umsetzung der
Protokolle und der zu übertragenden Adressen,
Daten und
Texte einschl. Koordination mit dem DSE-
Kommunikationspartner, sowie Erstellung der
Dokumentation, Einbindung in den In-
formationsschwerpunkt, Schnittstelle 1 BACnet gemäß
AMEV-Testat Profil AS-B, Schnittstelle 2 gemäß
M-Bus-Protokoll als Übertragungsmedium, bis ca. 2x
Wasserzähler (min. 3 DP), 2x Elektrozählern (min. 9x
DP) auszugehen. DSE einschl. anteiliger Leistungen
wie Pflichtenheft-Erstellung, Werks-/Labortest und
Prüfdokumentation, einschl. Nachweis der
Normenkonformität mit Zertifikat durch eine
autorisierte Prüfstelle, für Schaltschrankeinbau.
Einschließlich liefern, funktionsfertig montieren,
beidseitig anschließen und in Betrieb nehmen.
Menge: 1,000 St

**03.01.0010 Prog. M-Bus je Zähler**
Dienstleistungen zur Programmierung und
Inbetriebsetzung M- Bus je Zähler Schnittstellen RLT
Anlagen durch integrierte Lüftungsgeräteregelung. Der
Einheitspreis enthält die Leistung zur Koordination und
Abstimmung mit dem AN Lüftung zum
Informationsaustausch
über Ausführungstermine zur Inbetriebsetzung,
einholen
von Schnittstellen und Schnittstellentabellen, mit
Anzahl kommunikative Datenpunkte: 25 einschließlich
allen Leistungen gemäß vorstehenden
Kalkulationshinweis
Dienstleistung Integration Kommunikationsschnittstellen
Menge: 1,000 St

**03.01.0011 Nachricht an externe Stelle**
Nachricht an externe Stelle zur Bedienfunktion,
parametrieren gemäß Funktion 8.4 GA-Funktionsliste,
Beiblatt 070-5.
Menge: 8,000 St

**03.01.0012 Manag. Funkt. Ein-Ausg. O-typ**
Managementfunktion zur Kommunikation
Ein-/Ausgabefunktion gemäß Funktion 7.1 GA-
Funktionsliste, Beiblatt 070-5.
Menge: 6,000 St

**03.01.0013 Manag. Funkt. Komp. O-typ**
Managementfunktion zur Kommunikation
komplexer Blockdatei gemäß Funktion 7.2 GA-
Funktionsliste, Beiblatt 070-5.
Menge: 8,000 St

**03.01.0014 Manag. Funkt. Ereig.-LZspeich.**
Managementfunktion zur Ereignis-Langzeitspeicherung
gemäß Funktion 7.3 GA-Funktionsliste, Beiblatt 070-5.
Menge: 5,000 St

**03.01.0015 Manag. Funkt. Hist, in DB**
Managementfunktion zur Speicherung und
Historisierung
in Datenbank gemäß Funktion 7.4 GA-Funktionsliste,
Beiblatt 070-5.
Menge: 4,000 St

**03.01.0016 Anlagenbild**
Erstellung und Integration von Anlagenbild für
vollständige Bedienfunktion, gemäß Funktion 8.1 GA-
Funktionsliste, Beiblatt 070-5, zur Darstellung von
Anlagenschemen
Menge: 5,000 St

**03.01.0017 Dynamische Einblendung**
Erstellung und Integration von Dynamischen
Einblendungen für vollständige Bedienfunktionen
gemäß Funktion 8.2 GA-Funktionsliste, Beiblatt 070-5.
Menge: 49,000 St

**03.01.0018 Ereignis-Zusatztext**
Erstellung und Integration von Ereignis-/Zusatz- und
Anweisungstexten für vollständige Bedienfunktionen
gemäß Funktion 8.3 GA- Funktionsliste, Beiblatt 070-5,
bis 256 Zeichen.
Menge: 12,000 St

#### 03.02 ISP's Schaltschränke

**03.02.0001 Standschrank**
Standschrank, eintürig für Sockelmontage für
Sockelmontage zur Aufstellung im Außenbereich auf
Beton-Fundament, Kippsicherung über
Profilstahlkonstruktion, korrosionsfest. Tür mit
gummigedichtet und innenliegenden Scharnieren,
Stangenverschluss mittels Schlüssel. Kabeleinführung
von unten einschließlich Abdichtung, Zugentlastung für
abgehende Kabel mit Kabelabfangschiene.
Schaltschrank
einschließlich Sockel. Nebenleistungen wie
Projektierung/Lieferung/Montage zum/am
Aufstellungsort
sind in die folgenden Einheitspreise einzukalkulieren
und werden nicht separat vergütet.
Breite mm: 1000
Höhe mm: 1800
Tiefe mm: 400
Sockelhöhe mm: 200
Schlagfestigkeit IK10 nach IEC 60068-2-75
Schutzartklasse: IP66
Korrosionsschutzklasse C3 nach DIN EN
ISO12944
Platzreserve: 20%
Werkstoff: nichtkorridierender Stahl
Als modulares Anreihsystem.
Einschl. Klimatisierungseinheit (Heizen/Kühlen)
passent zur Schaltschrankgröße und Wärmelatsen
gemäß der Wärme- und Kühllastberechnung.
Schaltschrank vorgerichtet für Zwangsbelüftung
über Filtermatte, die über einen einzubauenden
Temperaturfühler geschaltet wird.
Dimensionierung entsprechend Wärmeanfall.
Einschl. einem Sicherungsautomaten, 1-pol.
mit potentialfreiem Hilfskontakt.
Schaltschrankausführung mit Dach (inkl.
Vorrichtungen für Kranhacken) und
Regenschutz für freie Aufstellung im
Außenbereich.
Inkl.liefern, Montieren,Zubehör und
Kleinmaterial.
Menge: 1,000 St

**03.02.0002 Einspeisung 400VAC 16A**
Lasttrennschalter für Schaltschrankfronteinbau
(witterungsgeschützt) ohne thermischen
Überlastschutz
und Kurzschlußschutz gemäß VDE 0113 für
ASP-Einspeisung
AV oder SV bestehend aus:
- Hauptschalter, mit Türkupplung und rotem Knebel
mit 2 potentialfreien Kontakten Ein und Aus
- mit allen erforderlichen Anschlußklemmen für
Einspeisekabel etc.
- einschl. Berührungsschutz
Auslegung mit 25% Leistungsreserve.
Bemessungsstrom:  16 A
Spannung:  3/PEN 50 Hz 400 V
Kurzschlußfestigkeit:  100kA
einschließlich aller Materialien und Leistungen
zum funktionstüchtigen Betrieb.
Menge: 1,000 St

**03.02.0003 Phasenlampen**
Phasenlampen als vollfunktionsfähige Baugruppe
zur Überwachung und Anzeige der Phasenqualität
bestehend aus:
- 3pol. Relais zur Überwachung von Phasenfolge,
Phasenausfall, Netzasymmetrie, mit erforderlichen
Vorsicherungen, mit Kontakten und Hilfsrelais zur
Einzelleuchtenansteuerung und Weitermeldung des
Phasenausfalls an die AS/GLT
- 3 Leuchten (LED) für Schaltschrankfrontinstallation
grün oder weiß
- Kontakt zu Parallelansteuerung über die
Lampenprüfschaltung einschließlich aller Materialien
und Leistungen zum funktionstüchtigen Betrieb.
Menge: 1,000 St

**03.02.0004 Netzwiederkehrschaltung**
Netzwiederkehrschaltung zum Wiederanlauf nach
Stromausfall / -abschaltung einschl. Entsperrschaltung
und Wischrelais. Leistungsposition einschl. aller
notwendigen Baugruppen und Komponenten zum
automatisierten Wiedereinschalten der
Automationsstation und Schaltschrank.
Kalkulation inkl. aller Materialien und Leistungen zum
funktionstüchtigen Betrieb.
Menge: 1,000 St

**03.02.0005 Steuersp.-transf. 230V AC**
Steuerspannungsversorgungen als Trenntransformator
für 230 VAC / 230 VAC selbstkühlend; getrennte
Wicklungen; geprüft nach VDE 0550 einschl:
- Primärabsicherung über 1-poligen
Trafo/Leitungsschutzschalter mit potentialfreiem
Hilfskontakt
- Hilfsrelais zur sekundärseitigen Überwachung der
Steuerspannung durch die DDC Auslegung mit 25%
Leistungsreserve. Eingangsspannung:  230 VAC,
50 Hz
Ausgangsspannung:  230 VAC, 50 Hz
Leistung:  500 VA
einschließlich aller Materialien und Leistungen zum
funktionstüchtigen Betrieb.
Menge: 1,000 St

**03.02.0006 Steuersp.-stransf. 24 AC**
Steuerspannungsversorgungen als Trenntransformator
für 230 VAC / 24 VAC selbstkühlend; getrennte
Wicklungen; geprüft nach VDE 0550 einschl:
- Primärabsicherung über 1-poligen
Trafo/Leitungsschutzschalter mit potentialfreiem
Hilfskontakt
- Hilfsrelais zur sekundärseitigen Überwachung der
Steuerspannung durch die DDC Auslegung mit 25%
Leistungsreserve. Eingangsspannung:  230 VAC,
50 Hz
Ausgangsspannung:  24 VAC, 50 Hz
Leistung:  250 VA
einschließlich aller Materialien und Leistungen zum
funktionstüchtigen Betrieb.
Menge: 1,000 St

**03.02.0007 Netz-Übersp.-ableiter <100A**
Netz- und Überspannungsschutz-Ableiter Typ 2
nach EN 61643- 11, leckstromfrei,
geprüft nach DIN VDE 0675,
für 400V TN- S-Systeme, 4-polig, zum Schutz von
Mittelspannungs- Verbraucheranlagen vor
Überspannungen.
Zum Einsatz im Blitz-Schutzzonen- Konzept an
Schnittstellen 0B  1 und höher für
Schaltschrankeinspeisung, bestehend aus Bassteilen
und Schutzmodulen, Montage auf Hutschiene, mit
integriertem ACI- Schalter/ Funktenstrecke für TNS-
Systeme, mit integrierter Vorsicherung, für
Schaltschrankeinspeisungen 400V
Bemessungsbetriebsstrom:  bis 100A
Schutzpegel: max. 1,5 kV abgestimmt auf den
Grobschutz der einspeisenden ELT-Verteilung, mit
Funktionsbereitschaftsanzeige mit Defektanzeige im
Sichtfenster, mit potentialfreiem Öffner für
Fernmeldung zum Einschleifen Sammelmeldekette
"Überspannungsauslösung" einschließlich aller
Materialien und Leistungen zum funktionstüchtigen
Betrieb.
Menge: 4,000 St

**03.02.0008 Netzabgang 230V AC**
Netzabgang 230V AC zur Versorgung von
Verbrauchern bis
230 V, Absicherung über Leitungsschutzschalter
DIN EN 60898-1 (VDE 0641-11),
als Reiheneinbaugerät,
Maße DIN 43880, fingersicher DIN EN 50274
(VDE 0660-514),
mit Hilfsschalter Spannung:  230 V, 50Hz
Sicherung: 1pol., LS-Automat  16A
Auslösecharakteristik und
Bemessungsstrom B oder C einschließlich aller
Materialien und Leistungen zum funktionstüchtigen
Betrieb.
Menge: 6,000 St

**03.02.0009 Motorbaugr. bis 1 kW 230 V**
Motorbaugruppe bis 1 kW 230 V direkt, eine Drehzahl
bestehend aus Schaltschütz, Leitungs- und
Motorschutzeinrichtungen Nennleistung: bis 1,5 kW
Spannung: 1/PEN  AC  50 Hz  230 V Sicherung:
1pol., LS-Automat 10A Charakteristik B einschließlich
aller Materialien und Leistungen zum
funktionstüchtigen Betrieb.
Menge: 1,000 St

**03.02.0010 Motorbaugruppe bis 3 kW 400**
Motorbaugruppe bis 3 kW 400 V direkt, eine Drehzahl
bestehend aus Schaltschütz, Leitungs- und
Motorschutzeinrichtungen Nennleistung: bis 1,5 kW
Spannung: 1/PEN  AC  50 Hz  400 V Sicherung:
3pol., LS-Automat 10A Charakteristik B einschließlich
aller Materialien und Leistungen zum
funktionstüchtigen Betrieb.
Menge: 1,000 St

**03.02.0011 Anst. Motorbaugruppe 1-s.**
Ansteuerung Motorbaugruppe 1-stufig Ausführung als
Leistungsbaugruppe für Wechselstrommotor mit fester
Drehzahl, Motorbemessungsleistung bis 2 kW, einschl.
Leitungsschutzschalter, einschl. potenzialfreiem
Hilfskontakt für Störmeldung, und zusätzlichem
Leistungsschütz im Hauptstromkreis, mit
potenzialfreiem
Kontakt für Betriebsmeldung. liefern, funktionsfertig
montieren, beidseitig anschließen und in Betrieb
nehmen.
Menge: 1,000 St

**03.02.0012 Anst. Stellantrieb 2-Punkt**
Ansteuerung Stellantrieb 2-Punkt (Auf/Zu) Ausführung
als Steuerbaugruppe einschl.
Lokaler Vorrangbedienung
mit Kontakten für folgende Steuerfunktionen:
- Zwangsübersteuerung des AS-Stellsignals für
Stellantriebe ohne Sicherheitssteuerung
- Erfassung der Endlagenmeldungen 2-fach
 ("AUF" und "ZU")
- Überwachung der Ansteuerung gegen Handeingriff
Handeingriffe werden als Anlagenweise Überwachung
an die AS/GLT zur Alarmmeldung aufgeschalten. Die
ausgelöste Steuerung wird bei Abfall des auslösenden
Signals, bei Quittierung am Schaltschrank oder über
AS wieder aufgehoben werden. einschließlich aller
Materialien und Leistungen zum funktionstüchtigen
Betrieb.
Menge: 15,000 St

**03.02.0013 Ans. Stellantrieb stufenlos**
Ansteuerung Stellantrieb 2-Punkt (Auf/Zu) Ausführung
als Steuerbaugruppe einschl. Lokaler
Vorrangbedienung mit Rückführung und Stellsignal für
folgende Steuerfunktionen:
- Zwangsübersteuerung des AS-Stellsignals für
Stellantriebe ohne Sicherheitssteuerung
- Potentiometer 0-100% für Verbrauchersteuerung
- Überwachung der Ansteuerung gegen Handeingriff
Handeingriffe werden als Anlagenweise Überwachung
an die AS/GLT zur Alarmmeldung aufgeschalten. Die
ausgelöste Steuerung wird bei Abfall des auslösenden
Signals, bei Quittierung am Schaltschrank oder über
AS wieder aufgehoben werden. einschließlich aller
Materialien und Leistungen zum funktionstüchtigen
Betrieb.
Menge: 1,000 St

**03.02.0014 Aufschalt. analoger Messwert**
Aufschaltung von analogen Signalen auf die
Automatisierungseinrichtung, Aufschaltung von
Normsignalen (z.B. 0(2)-10V, 4- 20 mA,
Widerstandsmessung) mit Strom-/Spannungs-
wandler, inkl. Reihenklemmen.
Menge: 5,000 St

**03.02.0015 Aufschalt. Meldung**
Baugruppe zur Aufnahme von pot.-freien
Kontakten zur Überwachung von Statusmeldungen
bereitgestellter Anlagen, bestehend aus
Reihenklemmen zur Montage auf Tragschienenprofile bis 400 V,
Verdrahtung und Aufschaltung auf AS mittels
Klemmen einschließlich aller Materialien und
Leistungen zum funktionstüchtigen Betrieb.
Menge: 16,000 St

**03.02.0016 Übersp.-schutzgerät MSR 1DA**
Überspannungsschutz für MSR Leitungen und GA-
Busleitung bzw. Datenübertragungsleitungen,
außerhalb von Gebäuden verlegt, und der
angeschlossenen Geräte
gegen Überspannung wie z.B. Blitzeinwirkung,
elektromagnetische Felder, Kurzschlüsse etc.,
Übergang Zone 0C zu 2,
Lieferung komplett mit allen notwendigen
Komponenten für den Überspannungsschutz
und den Einbau
in einen Schaltschrank, Ausführung 2-polig mit
potentialfreiem Kontakt, öffnend bei Auslösung,
Schutzart IP 20
Menge: 10,000 St

**03.02.0017 Anschluss einseitig, bis 3x2,5**
Kabel DIN VDE 0276-603 (VDE 0276-603) bis NYY-J 3 x 2,5
RE, Cu-Zahl 43, symmetrisch an Klemme, in
Schraub-/Federtechnik, inkl. einführen, absetzten,
ansschließen und erforderlicher Kabelverschraubung
mit Zugentlastung je Ende, einschl. einseitiges
anschließen an beigestellte Betriebsmittel, einschl.
Verbindungsmittel.
Menge: 11,000 St

**03.02.0018 Anschluss einseitig, bis 5x2,5**
Kabel DIN VDE 0276-603 (VDE 0276-603)
bis NYY-J 5 x 2,5
RE, Cu-Zahl 43, symmetrisch an Klemme, in
Schraub-/Federtechnik, inkl. einführen, absetzten,
ansschließen und erforderlicher Kabelverschraubung
mit Zugentlastung beidseitiges anschließen an
beigestellte Betriebsmittel,
einschl. Verbindungsmittel.
Menge: 16,000 St

**03.02.0019 Anschluss einseitig, bis 4x2x0,8**
Außenkabel, symmetrisch, DIN VDE 0816-1
(VDE 0816-1),
nur anschließen, an Leiste, in löt-, schraub- und
abisolierfreier Technik (LSA-Technik), mit
Schraub-/Federtechnik, inkl. einführen, absetzten,
ansschließen und erforderlicher Kabelverschraubung
mit Zugentlastung bis 4 x 2 x 0,8 beidseitiges
anschließen an beigestellte Betriebsmittel, einschl.
Verbindungsmittel.
Menge: 59,000 St

**03.02.0020 Anschluss einseitig, bis 10x2x0,8**
Außenkabel, symmetrisch, DIN VDE 0816-1
(VDE 0816-1),
nur anschließen, an Leiste, in löt-, schraub- und
abisolierfreier Technik (LSA-Technik), mit
Schraub-/Federtechnik, inkl. einführen, absetzten,
ansschließen und erforderlicher Kabelverschraubung
mit Zugentlastung bis 10 x 2 x 0,8 beidseitiges
anschließen an beigestellte Betriebsmittel, einschl.
Verbindungsmittel.
Menge: 4,000 St

**03.02.0021 Schaltschranklüfter m.Thermost**
zur Wärmeableitung Schaltschrankausstattung
durch Belüftung mit Lüfter in Axialbauform, Montage
in Seitenwand oder Tür. Belüftung arbeitet im
Überdruck zur Vorbeugung von Staubeintrag durch
Spaltöffnungen. Inklusive Aulassöffnung mit
Abschlussgitter, beidseitig Filterelement
(Feinfilter) durch Ansteuerung mit Thermostat,
Schutzart IP 54 im Ansaug, einschl. Sicherungsautomat mit Hilfskontakt (Absicherung über
Leitungsschutzschalter), Dimensionierung
entsprechend Wärmeanfall. Luftleistung
bis 250m³/h
Menge: 1,000 St

**03.02.0022 Bezeichnungsschild**
Bezeichnungsschild, ALU-Kunststofffolie, Farbe und
Beschriftung nach Angaben des AG, Beschriftung
2-zeilig, geprägt, Höhe 26 mm, Breite 52 mm,
Befestigung durch Kleben.
Menge: 28,000 St

#### 03.03 Verlegesysteme

**03.03.0001 Kabelrinne**
Kabelträgersystem DIN EN 61537 (VDE0639)
als Kabelrinne
200x60x0,9 mm, verzinkt, gelocht, einschl. Trennsteg,
aus bandverzinktem Stahl DIN EN 10346, Dicke 0,75 mm,
Seitenhöhe mind. 60 mm, Breite mind. 200 mm,
Arbeitshöhe des Montageortes bis 3,5 m über der
Standfläche des hierfür erforderlichen Gerüstes.
Menge: 23,000 m

**03.03.0002 Abdeckung Kabelrinne**
Abdeckung zur Kabelrinne 200x60 mm, verzinkt zu der
vorher beschriebenen Kabelrinne aus bandverzinktem
Stahl DIN EN 10346, trittfest, mit Kragen, Breite mind.
200 mm, Arbeitshöhe des Montageortes bis 3,5 m
über der Standfläche des hierfür erforderlichen
Gerüstes.
Menge: 23,000 m

**03.03.0003 U-Stiel mit Kopfplatte, 305 mm**
U-Stiel mit Kopfplatte, 305 mm, verzinkt als Ausleger
zur Auflage der vorherbeschriebenen Kabelrinne,
bandverzinktem Stahl DIN EN 10346, Dicke 1,25 mm,
Schlitzbreite 11 mm, Tragfähigkeit bis 0,75 kN, Länge
305 mm, an der Wand aus Beton, befestigen mit
bauaufsichtlich zugelassenen Dübeln und/oder
Konterschraubung.
Menge: 6,000 St

**03.03.0004 U-Stiel mit Kopfplatte, 405 mm**
U-Stiel mit Kopfplatte, 405 mm, verzinkt als Ausleger
zur Auflage der vorherbeschriebenen Kabelrinne,
bandverzinktem Stahl DIN EN 10346, Dicke 1,25 mm,
Schlitzbreite 11 mm, Tragfähigkeit bis 1,5 kN, Länge
405 mm, an der Wand aus Beton, befestigen mit
bauaufsichtlich zugelassenen Dübeln und/oder
Konterschraubung.
Menge: 2,000 St

**03.03.0005 Stielausleger 210x40x55 mm**
Stielausleger passend zur Kabelrinne, aus
bandverzinktem Stahl DIN EN 10346, Dicke 1 mm,
Schlitzbreite 11 mm, als T-Profil 55 mm, Tragfähigkeit
bis 2 kN, mit angeschraubter Kopfplatte, Stiellänge
bis 210 mm.
Menge: 6,000 St

**03.03.0006 Wandausleger 210x40x55 mm**
Wandausleger passend zur Kabelrinne, aus
bandverzinktem Stahl DIN EN 10346, Dicke 1 mm,
Schlitzbreite 11 mm, als T-Profil 55 mm, Tragfähigkeit
bis 2 kN, mit angeschraubter Kopfplatte, Stiellänge
bis 210 mm.
Menge: 4,000 St

**03.03.0007 Steigleiter 200x60x1,5 mm**
Steigleiter, Sprossenabstand 300 mm, mit einem
Trennsteg, einschl. aller systembedingten Form- und
Verbindungsstücke, aus bandverzinktem Stahl
DIN EN 10346, Seitenhöhe mind. 60 mm,
Breite mind. 200 mm.
Menge: 2,000 m

**03.03.0008 C-Profilschiene, 2,0mm**
C-Profilschiene, 2,0mm für Konstruktionsbau aus
bandverzinktem Stahl DIN EN 10346, Wand- oder
Bodenmontage, Befestigung mit bauaufsichtlich
zugelassenem Montagezubehör,
Arbeitshöhe bis 3,5 m.
Menge: 8,000 kg

**03.03.0009 Kantenschutzblech, 200 mm**
Kantenschutzblech, 200 mm
mit abgerundeten Kanten für vorher beschriebene
Kabelrinne an Übergängen,
Stahl bandverzinkt nach DIN EN 10346
Breite 200 mm,
einsch. Befestigung und Kleinmaterial
Menge: 4,000 kg

**03.03.0010 Kabelsammelhalter, St., 50x85mm**
zur Monatge in Schächten an Dekcenlage mit
Befestigung gemäß bauaufsichtlicher Zulassung.
Menge: 8,000 St

**03.03.0011 Kabelsammelhalter, St., 35x60mm**
zur Monatge in Schächten an Dekcenlage mit
Befestigung gemäß bauaufsichtlicher Zulassung.
Menge: 6,000 St

**03.03.0012 Kabelklammer B ca. 160mm**
Flammwidrige Ausführung, zur Verwendung in
Zwischendecken. Thermopl. Polyester,
steingrau RAL 7030,
flammwidrig nach VDE 0471/DIN IEC 695
Teil 2-1,
Prüftemperatur 960°C, bzw. V-O nach UL 94,
halogenfrei.
Klemmhöhe 9 mm, mit Distanzstück 13 mm.
Befestigungsloch 6 mm Ø. 2033/F für bis zu
16 Leitungen
einschl. Befestigung gemäß bauaufsichtlicher
Zulassung.
Menge: 7,000 St

**03.03.0013 Kabelklammer B ca. 240m**
Flammwidrige Ausführung, zur Verwendung in
Zwischendecken. Thermopl. Polyester,
 steingrau RAL 7030,
 flammwidrig nach VDE 0471/DIN IEC 695
Teil 2-1,
Prüftemperatur 960°C, bzw. V-O nach UL 94, halogenfrei.
Klemmhöhe 9 mm, mit Distanzstück 13 mm.
Befestigungsloch 6 mm Ø. 2033/F für
bis zu 20 Leitungen
einschl. Befestigung gemäß bauaufsichtlicher
Zulassung.
Menge: 4,000 St

**03.03.0014 Alu- Montagehilfsrohr, M20**
Aluminium - Montagehilfsrohr, M20  zum Ausbau von
Stichleitungen bis zum Endgerät liefern und in
Einzellängen verlegen einschl. aller Materialien und
Leistungen gemäß vorstehenden KALKULATIONSHINWEIS
KABELTRAGSYSTEME
Menge: 2,000 m

**03.03.0015 Alu- Montagehilfsrohr, M25**
Aluminium - Montagehilfsrohr, M25  zum Ausbau von
Stichleitungen bis zum Endgerät liefern und in
Einzellängen verlegen einschl. aller Materialien und
Leistungen gemäß vorstehenden KALKULATIONSHINWEIS
KABELTRAGSYSTEME
Menge: 2,000 m

**03.03.0016 Alu- Montagehilfsrohr, M32**
Aluminium - Montagehilfsrohr, M32  zum Ausbau von
Stichleitungen bis zum Endgerät liefern und in
Einzellängen verlegen einschl. aller Materialien und
Leistungen gemäß vorstehenden KALKULATIONSHINWEIS
KABELTRAGSYSTEME
Menge: 2,000 m

**03.03.0017 Bügelschelle 16-22 mm**
Bügelschelle 16-22 mm mit Gegenwanne passend
zu allen
C- Profilschienen und Steigtrassen wie vor beschrieben,
Schelle und Schraube aus tauchfeuerverzinktem Stahl,
Druckwanne aus Polypropylen,
Montage auf angebotener Steigetrasse
Menge: 6,000 St

**03.03.0018 Bügelschelle 22-28 mm**
Bügelschelle 22-28 mm mit Gegenwanne passend
zu allen
C- Profilschienen und Steigtrassen wie vor beschrieben,
Schelle und Schraube aus tauchfeuerverzinktem Stahl,
Druckwanne aus Polypropylen,
Montage auf angebotener Steigetrasse
Menge: 8,000 St

**03.03.0019 Bügelschelle 28-32 mm**
Bügelschelle 28-32 mm mit Gegenwanne passend
zu allen
C- Profilschienen und Steigtrassen wie vor beschrieben,
Schelle und Schraube aus tauchfeuerverzinktem Stahl,
Druckwanne aus Polypropylen,
Montage auf angebotener Steigetrasse
Menge: 16,000 St

**03.03.0020 Kabelverschraub. 25 mm**
Kabelverschraubung; Bohrungsdurchmesser: 25.3mm;
Klemmbereich (min./max.): 5mm - 9mm;
Schlüsselweite 1:
25mm; lichtgrau; Polyamid unbeschichtet; IP 68 - 5 bar,
einschl. Bohrung und Montage an Gehäusewandungen
Menge: 5,000 St

**03.03.0021 Kabelverschraub. 35mm**
Kabelverschraubung; Bohrungsdurchmesser: 32.3mm;
Klemmbereich (min./max.): 5mm - 9mm;
Schlüsselweite 1: 32mm; lichtgrau;
Polyamid unbeschichtet; IP 68 - 5 bar,
einschl. Bohrung und Montage an Gehäusewandungen
Menge: 11,000 St

**03.03.0022 Bohrung B/MW bis d=50mm**
Bohrung Beton/Mauerwerk bis d=50 mm
zur Ausführung in Kernbohrweise,
Untergrundfläche senkrecht/waagerecht,
aus bewehrtem Beton, Normalbeton, Mauerwerk,
Bohrdurchmesser bis 50 mm, Bohrtiefe über 25 bis 45
cm, Wichte des Abbruchstoffes DIN EN 1991-1-1
25 kN/m3,
Arbeitshöhe bis 3,5 m. Das Anzeichnen der
Bohrungen ist
mit einzukalkulieren. Geräteeinsatz ist möglich,
max. Gesamtgewicht bis 0,1 t,
Ausführung erschütterungsarm
DIN 4150, lärmarm, Lärmpegel max. 80 dB(A),
Ausführung innerhalb des Bauwerks, Ausführung
im UG, EG, 1.OG.
Aufgenommene Stoffe sammeln, auf LKW des AN
laden, transportieren, gemäß Kapitel Abfälle der
Baubeschreibung entsorgen. Abfall ist nicht gefährlich,
nicht schadstoffbelastet, AVV 170107 Bauschutt.
Menge: 1,000 St

#### 03.04 Kabel und Leitungen

**03.04.0001 NYY-J 3x1,5**
Kabel mit Kunststoffmantel, NYY-J 3x1,5mm2,
Nennspannung 0,6-1kV nach VDE 0271, auf vorh.
Kabelrinnen oder in Installationsrohre.
Menge: 35,000 m

**03.04.0002 NYY-J 3x2,5**
Kabel mit Kunststoffmantel, NYY-J 3x2,5mm2,
Nennspannung 0,6-1kV nach VDE 0271, auf vorh.
Kabelrinnen oder in Installationsrohre.
Menge: 360,000 m

**03.04.0003 NYY-J 5x1,5**
Kabel mit Kunststoffmantel, NYY-J 5x1,5mm2,
Nennspannung 0,6-1kV nach VDE 0271, auf vorh.
Kabelrinnen oder in Installationsrohre.
Menge: 460,000 m

**03.04.0004 NYY-J 5x2,5**
Kabel mit Kunststoffmantel, NYY-J 5x2,5mm2,
Nennspannung 0,6-1kV nach VDE 0271, auf vorh.
Kabelrinnen oder in Installationsrohre.
Menge: 65,000 m

**03.04.0005 NYY-J 5x16**
Kabel mit Kunststoffmantel, NYY-J 5x16mm2,
Nennspannung 0,6-1kV nach VDE 0271, auf vorh.
Kabelrinnen oder in Installationsrohre.
Menge: 8,000 m

**03.04.0006 A-2Y(L)2Y 2x2x0,8**
Außenkabel symmetrisch A-2Y(L)2Y 2x2x0,8
auf vorh. Kabelrinnen oder in Installationsrohre.
Menge: 140,000 m

**03.04.0007 A-2Y(L)2Y 4x2x0,8**
Außenkabel symmetrisch A-2Y(L)2Y 4x2x0,8
auf vorh. Kabelrinnen oder in Installationsrohre.
Menge: 5,000 m

**03.04.0008 ÖLFLEX CL.110 CY 3x1,5**
geschirmte Steuerleitung ÖLFLEX CLASSIC 110
CY Black
3 x 1,5 mm²,  auf vorh. Kabelrinnen oder in
Installationsrohre verlegen/einziehen
Menge: 35,000 m

**03.04.0009 ÖLFLEX CL.110 BK 4x0,75**
geschirmte Steuerleitung ÖLFLEX CLASSIC
110 BK
4 x 0,75 mm²,  auf vorh. Kabelrinnen oder in
Installationsrohre verlegen/einziehen
Menge: 1875,000 m

#### 03.05 BACnet-Anbindung

**03.05.0001 Erstellung EDE-Liste**
Mehraufwand zur Abstimmung, Erstellung und
Übergabe EDE- File des Leistungsteil
Gebäudeautomation zur übergeordneten
MBE Einbindung der Autobahn GmbH
in Zusammenarbeit mit den Sacharbeitern der Autobahn GmbH zur Koordinierung Ausführungstermine,
einholen der notwendigen Informationen zur MBE
Integration.
Prüfung der Anbindung durch eine gemeinsame
vom Auftragnehmer zu erzeugende Datenbank
inklusive Funktionstest als zusätzlicher Aufwand
für die vor beschriebenen Funktionen.
Bestehend aus:
- Prüfung der vorliegenden EDE-Files zur Anbindung
  an die MBE
- Prüfung und Erstellung Machbarkeitanalyse
- Abstimmung mit dem AG auf sprachliche Inhalte in
  der graphischen Darstellung
- Vorschlagwesen zur Aufschaltung der wichtigen
  Informationsstrukturen auf dem Leitsystem
- Einpflegen der EDE-Listen in die Montageplanung
Menge: 1,000 St

#### 03.06 Leitrechner

**03.06.0001 Rechner für Leitsystem**
Arbeitsplatzcomputer,
bestehend aus zwei Bildschirmen,
Tastatur, Zeigegerät und Zentraleinheit,
Bildschirmdiagonale (24 Zoll), 1280/1024
Bildpunkte, Farbtiefe 32 bit, Anzeige farbig und
grafikfähig, als stationäre Einheit, mit Schnittstelle
zum Anschluss an das Management- und
Automations-Netzwerk.

Software:
Betriebssystem MS Windows 64-bit deutsch,
Microsoft Office 2010 Professional/Business Edition,
Software zum Brennen von CD 's/DVD's, Software zum
Öffnen und Bearbeiten von pdf- Dateien in Vollversion,
Internet Sicherheitssoftware Professional Version mit
höchstem Sicherheitslevel inkl. aktivierter Lizenz,
alle Betriebssysteme und Softwareprogramme jeweils in
der aktuellsten Version bei Abnahme/Übergabe an
Bauherrn, einschl. Installation aller Programme.
Menge: 1,000 St

**03.06.0002 Visual.-software für GLT**
Über zentrale Visualisierungsumgebung sind alle
Automatisierungsstationen erreichbar. Die zentrale
Visualisierungsumgebung dient der Anlagenbedienung und
des Monitorings in graphischer Ansicht und
listenartiger Darstellung. Somit gewährleistet die
Visualisierungsoftware, die Bedienung mehrerer
Automationsgeräte in einem BACnet/IP-Netzwerk
mittels eines StandardWeb- Browsers
und leitet Alarme per Email oder SMS weiter.
Kommunikationsprotokoll BACnet/IP auf
Basis Ethernet nach EN ISO 16484-5.
Netzwerkschutz durch Integrierte Firewall.
Lizenzfreischaltung mind. 2500 Dynamisierungen.
Visualisierungssoftware mindestens ausgestattet mit:
- ein konfiguriertes Benutzermanagement
- mind. 4 Berechtigungsebenen
- Alarmübersicht basierend auf nativen BACnet Alarmen
- Alarmierung erfolgt ohne zusätzliche Projektierung
- Visualisierung in Bildern und Listenform
- getakteter Watchdog-Ausgang (Open collector) zur
  Aufschaltung an externe Überwachungseinrichtungen.
- bei Datenpunktbegrenzung, Freischaltung von mind.
  2500DP inkl Trends und HDB.
- einschl. Energiedatenerfassung für Zählerobjekte,
  Energiedatenberechnung, -export und -chartfunktion
  bis zu 80DP inkl. Trend und HDB.
- Benutzeraktivitäten müssen vom System automatisch
  protokolliert werden
- Übersicht über historische Alarme
- historischen Daten werden als Rohdaten nicht
  komprimiert aufgezeichnet
- Darstellung von Daten in Diagrammen mit
  Analysierungstool
- gesicherter Zugang aus der Ferne möglich zur
  nutzerfreundlichen Ferndiagnose, Störungsbearbeitung und programmseitigen Systemänderung
- Darstellung der HD in beliebigen Zeitintervall
- Einstellung von Zeitprogrammen
- BACnet Protocol Revision: 1.18
- CSV Export
- Zählerauswertung
- SQL Server 2022
- Darstellung von Grundrissen und Navigations
  geführten Grundrissen
- Unterstützung von HTML 5
- Darstellungsanpassung für Touchpanel und
  Bedienterminal
Mit der Angebotsabgabe nachzuweisen BACnet
Rev.-Stand,
gesicherte Kommunikation zwischen GA Netzwerk
an Fernanbindung syber cecure Verbindung.
Bieterangabe:
Inkl. Lizenzen, SQL Datenbanken und Installation.
Menge: 1,000 St

**03.06.0003 Alarmsystem**
GSM Modul für SMS Alarmweiterleitung
bestehend aus:
- GSM Hardwaremodul zur Alarmweiterleitung
mittels SMS an Mobilfunknummer.
Alarmweiterleitungsmodul bestehend aus:
- Softwaremodul für Alarmierung per Email
  Voraussetzung: Es muss ein SMTP-Mailserver
  und ein Nutzerkonto vorhanden sein.
- Softwaremodul für Alarmierung per SMS
Hinweise:
- SIM-Karte ist nicht im Lieferumfang enthalten
- Funkempfang am Schaltschrank muss
  gewährleistet sein
Menge: 1,000 St

**03.06.0004 Einweisung in Leitsystem**
Einweisung des Bedienungs- und Wartungspersonals
in das angebotene Leitsystem,
Anzahl der Teilnehmer 3,
Dauer der Einweisung mind. 2 h, vor Ort,
die durchgeführte Einweisung wird protokolliert.
Menge: 1,000 St

#### 03.07 Inbetriebnahme, Einweisung

**03.07.0001 Werks-/Montageplanung**
Erweiterte Werkstatt- und Montageplanung
in Anlehnung an VDI 6026 über die
VOB-Nebenleistung hinaus für die
vom AN zu erbringenden Leistungen. Es sind die
Vorgaben sowie der Inhalt der Werkstatt- und
Montageplanung nach ZTV TGA-Anlagen zu
 berücksichtigen.
Mehrfache Montageplanungen aufgrund von
Planfortschreibungen werden über gesonderte
Position abgerechnet. Der Auftragnehmer erhält im
Ergebnis der Anlaufberatung die
Ausführungsplanung und ergänzend Zugriff auf
die Planungsunterlagen beteiligter Gewerke.
Die Werkstatt- und Montageplanung ist vollumfänglich und prozessübergreifend zu erstellen
und zur Prüfung beim
Auftraggeber/Fachingenieur über den Projektserver
einzureichen.
Die Codierung der Pläne wird vom AG vorgegeben.
Die Voraussetzung für einen Montagestart ist die
Vorlage freigegebener Werkstatt- und Montageplanung.
Hierbei ist von einem Freigabe-/Prüfzeitraum von
mindenstens 2 Wochen zzgl. ggf. einzuarbeitender
Prüfanmerkungen auf Seiten Auftragnehmer
auszugehen.
Eine Übergabe als Papierexemplar an den AG ist nicht
erforderlich, der Freigabelauf erfolgt über den
Projektserver. Die Werkstatt- und Montageplanung des
Gewerkes wird auch den weiteren am Bau beteiligten
Gewerken über den Projektserver zur Verfügung
gestellt und dient auch dort als Koordinierungs- und
Informationsbasis. Der Auftragnehmer nutzt im
Umkehrschluss auch die Planunterlagen der beteiligten
Gewerke für die eigene Informationsbeschaffung.
Menge: 1,000 St

**03.07.0002 Inbetriebnahme**
Erarbeiten von technischen Details für die
Inbetriebnahme Zur Sicherstellung einer
vollumfänglichen und schnittstellenfreien Planung nach
Vergabe der Leistungen ist es notwendig, dass die
Errichter der einzelnen Anlagen die Werkstatt- und
Montageplanung mit den für die Inbetriebnahme
notwendigen Inhalten füllen. Im Rahmen der
Koordinationsleistung und während der Erstellung der
Werkstatt- und Montageplanung sind durch den AN
alle für die Auslegung und Erstellung von
Fremdgewerken
erforderlichen technischen Daten an den
Verantwortlichen des jeweiligen Gewerkes in Form von:
Funktionsbeschreibungen der in diesem LV
ausgeschriebenen Anlagen Grundrissen und
Ausführungsschemen Diagrammen und
Kennlinienfeldern
aller elektrischen Komponenten Technischen
Datenblättern der gelieferten Komponenten
Datenpunktlisten Schnittstellenbeschreibungen
Spätestens 12 Wochen nach Auftragserteilung zu
übergeben und mit diesem abzustimmen. Bei der
technischen Klärung von Schnittstellendefinitionen der
eigenen und bauseitigen Anlagen und Geräten ist
mitzuwirken. Die Position ergänzt die separate Position
Werk- und Montageplanung um den
Inbetriebnahmeprozess.
Teilnahme und Mitwirkung an gewerkeübergreifenden
Inbetriebnahmen Der hier abgefragte Preis bezieht
sich auf die Teilnahme und Mitwirkung bei der
übergeordneten und gewerkeübergreifenden
Inbetriebnahme der technischen Anlagen
unter der verantwortlichen Führung
eines Fremdgewerkes. Es handelt sich dabei um die
Anlagen, die nicht durch den AN geliefert, aber dennoch
in der Schnittstelle bedient werden müssen. Die Anzahl
der in der Anlagenliste aufgeführten Anlagen sind als
Kalkulationsansatz zu wählen. Die Inbetriebnahme des
Gesamtsystems kann nur in gemeinsamen Terminen
mit den Beteiligten der Gewerke erfolgen.
Der AN hat bis zum Erreichen der vollumfänglichen
Funktion Unterstützung zu leisten, insbesondere durch
personellen Einsatz vor Ort.
Der AN leistet eine Mitwirkung zum
Fertigstellungsmanagement, um den
Inbetriebnahmeprozess strukturiert durchführen
zu können.
Menge: 1,000 St

**03.07.0003 Einweisung des Betreibers**
Zur komplexen Einweisung des Betreibers hat der
Auftragnehmer im Rahmen der Inbetriebnahme und
Abnahme das Bedienungs- und Wartungspersonal des
Auftraggebers und/oder Betreibers gemäß VOB/C
in die Bedienung aller technischen Anlagen umfassend
einzuweisen, mit dem Ziel die Schulungsteilnehmer in
die Lagezu versetzen die Anlagen eigenständig,
fehlerfrei und wirtschaftlich betreiben zu können. In
dieser Position sollen zusätzliche Einweisungen, die
über die Anforderungen der VOB/C hinausgehen,
vergütet werden.
Es ist zu kalkulieren, dass die Einweisungen
nicht am Stück, sondern anlagenweise versetzt
stattfinden. Für alle Anlagen mit autarker Regelung
ist die Einweisung durch den Werkskundendienst
der Herstellers vor Ort zu begleiten. Dies ist
einzukalkulieren. Für die terminliche Koordinierung
der Einweisungen ist zu Beginn der Baulichen
Inbetriebnahme
und mindestens drei Monate vor den geplanten
Einweisungen ein Einweisungsplan aufzustellen und
mit dem AG abzustimmen.
Hierzu wird durch das IBM ein
Terminplan erstellt und mit dem Nutzer/Betreiber
abgestimmt. Einweisung der Betriebstechnik: Erläuterung
und Einweisung in die Funktion der Anlagen anhand
der fortgeschriebenen Funktionsbeschreibungen
sowie einer geeigneten Dokumentation
(z. B. Schemata, Pläne, Anlagenbeschreibungen, etc.).
Notwendige Erklärungen zu Funktionen und
Grundlagen sollten vor dem vor Ort
stattfindenden Termin in geeigneten
Besprechungsräumen vorab präsentiert werden.
Die Einweisungsprotokolle
müssen mindestens folgende Angaben enthalten:
Projektname Gebäude/Bauteil Gewerk/Leistung Firma
Einweisender Datum Zeitangabe Teilnehmerliste mit
Unterschriften Besprochene Inhalte
Menge: 1,000 St

**03.07.0004 Mitwirkung bei Probetrieb**
Mitwirkung bei Probetrieb, pro bereitgestellter
Anlage erfolgt nach der Durchführung der
gewerkeübergreifenden Inbetriebnahmen und
Funktionsprüfungen. Der Probebetrieb bezieht sich
auf alle in diesem LV ausgeschriebenen und durch
den AN gelieferten Anlagen.
Der Probebetrieb wird unabhängig
von der Jahreszeit und Witterung durchgeführt.
Der Probebetrieb ist für die ausgeschriebene Dauer in
Wochen á 24 Std./7 Tage vorzusehen. Während des
Probebetriebes werden sämtliche Anlagen-,
Verbrauchs- und Kommunikationsdaten,
Stör-, Betriebs- und Wartungsmeldungen,
Ausfälle usw. als Ergebnisse
lückenlos durch die Gebäudeautomation
dokumentiert. Der Probebetrieb der in diesem LV
ausgeschriebenen Anlagen
läuft in der Verantwortung des AN.
Für die Zeit des Probebetriebes hat der AN
entsprechendes Personal wie auch Messinstrumente
und Werkzeuge zur Verfügung zu stellen.
Für die Wochenenden, Abend- und Nachtstunden
ist ein Rufdienst einzurichten (20:00 bis 6:00 Uhr).
Für die Durchführung des Probebetriebes ist die
Funktion für jede technische Anlage durch
aussagekräftige Trends auf Basis von mind. sechs
Datenpunkten je Trendausdruck tagegenau
nachzuweisen.
Jeder dieser Trends ist durch geeignete Mittel
(Gebäudeautomation) zu dokumentieren und als
 DIN A4- oder DIN A3-Ausdruck vorzulegen.
Die Festlegung der Datenpunkte, die als Trend
wie vor beschrieben dargestellt werden sollen, sind
durch den jeweiligen AN
mit dem AG, dem IBM und dem AN-GA in
Koordinationsgesprächen abzustimmen. Es ist
einzukalkulieren, dass der Probebetrieb in zwei Teilen
stattfindet. Ist der Probebetrieb beispielsweise in der
Kühlperiode angesetzt, so findet ein nochmaliger
Probebetrieb in der Heizperiode statt. Die Gesamtdauer
des Probebetriebes (Heiz- und Kühlperiode) entspricht
dabei der ausgeschriebenen Menge.
Auftretende Fehler und Störungen hat der AN für sein
Gewerk während des Probebetriebs zu beheben.
Nach der Mangelbeseitigung erfolgt ein erneuter Start
des Probebetriebes für den
jeweiligen gestörten oder fehlerhaften Anlagenteil. Die
hieraus entstehende Verlängerung des Probebetriebes
erfolgt kostenneutral gegenüber dem AG. Kosten die
hieraus bei weiteren Gewerken entstehen, werden
weiterbelastet. Der Probebetrieb wird um die
Ausfalldauer der jeweiligen Anlage oder des jeweiligen
Anlagenteils verlängert. Ein nicht erfolgreich
durchgeführter Probebetrieb verhindert die Abnahme
der Werkleistung.
Sämtliche Ergebnisse sind durch den AN zu
dokumentieren, zu bewerten und als Dokumentation
zur Abnahme vorzulegen.
Fehlende Unterlagen verhindern die
Abnahme. Notwendige Wartungs- und
Instandsetzungsarbeiten für diesen Zeitraum sind in
diese Position einzukalkulieren. U.a. soll hierbei auch
die Wartung zur Überprüfung von Redundanzkonzepten simuliert werden.
Alle notwendigen Verbrauchsgüter
(Strom, Wasser, Heizmedium und Gas werden durch
den AG gestellt) und Dienstleistungen sind mit in
diesen Anlagenbetrieb einzukalkulieren.
Die Anlagen sind nach dem Probebetrieb zu reinigen
und in einen neuwertigen Zustand
zurückzuversetzen. Nur dezidierte Anlagen
werden in Abstimmung mit dem AG abgeschaltet. Die
Füllstände der Verbrauchs- und Betriebsmittel sind
vollständig aufzufüllen. Benötigtes Material ist hier
einzukalkulieren. Die nach dem Probebetrieb
notwendigen Nachregulierungen sind innerhalb dieser
Leistungsposition zu kalkulieren. Die Anlage gilt durch
den Probebetrieb nicht als abgenommen (VOB/ B -
12.5.2.). Arbeitet das Gesamtsystem innerhalb des
Probebetriebs einwandfrei, kann der AN den Antrag auf
Abnahme stellen. Nach erfolgtem Probebetrieb
werden die Anlagen, nach Rücksprache mit dem AG,
abgeschaltet.
Erst zur VOB-Abnahme werden die Anlagen wieder
eingeschaltet. Für den Fall, dass Anlagen in Betrieb
gehalten werden sollen, bevor die VOB-Abnahme
erfolgt ist, so kommt die unter 2.4.4 ausgeschriebene
Position (Betrieb der technischen Anlagen durch den
Errichter nach Probebetrieb, vor VOB-Abnahme)
zum Tragen.
Zusatz Sanitär KG 410:
Der bestimmungsgemäße Betrieb nach VDI
6023 zur Wahrung der Trinkwasserhygiene und der
Betriebssicherheit ist während dieser Zeit durch
geeignete Maßnahmen zu gewährleisten (separate
Position). Zusatz Heizung KG 420: Bei Frostgefahr
muss die Heizungsanlage in Betrieb gehalten und so
beaufsichtigt werden, dass bei Störungen keine
Auskühlung unter den Gefrierpunkt vorkommen kann.
Zusatz Lüftung KG 430: Während des Probebetriebs
dürfen keine stauberzeugenden Arbeiten stattfinden.
Andernfalls ist das Luftkanalnetz vollständig zu
reinigen (separate Position). Der Austausch der
Luftfilter ist nach dem Probebetrieb obligatorisch.
Kühler sind vor Außerbetriebsetzung trocken zu fahren.
Es ist sicherzustellen, dass hinter Befeuchtern keine
feuchten Stellen bleiben. Das Luftleitungssystem ist
trocken zu fahren. Die Vorgaben der VDI 6022 sind
einzuhalten. Zusatz GA KG 480: Erstellung von Trends
während des Probebetriebs für Fremdgewerke.
Menge: 1,000 St
